# Impermeabilització de llosa de fonamentació, amb presència permanent d'aigua. Sistema Reestructuración Molecular "TECAFIL"

- Propietat de l'arxiu: CYPE Ingenieros S.A.
- Format: FIEBDC-3/2016
- Programa: Generador de preus de la construcció. CYPE Ingenieros, S.A.
- Data: 30/09/2024
- Divisa: EUR
- Costos indirectes: 3 %
- IVA: 21 %

## N Aïllaments e impermeabilitzacions

### NI Impermeabilitzacions

#### NIC Fonamentacions

**NIC031** m² Impermeabilització de llosa de fonamentació, amb presència permanent d'aigua. Sistema Reestructuración Molecular "TECAFIL".
Impermeabilització de llosa de fonamentació, amb presència permanent d'aigua, sistema Reestructuración Molecular "TECAFIL". IMPERMEABILITZACIÓ SOTA LA LLOSA: aplicació d'una mà d'impregnació líquida, Tecafil Nano Quimic AP "TECAFIL", sense diluir, (rendiment: 0,15 kg/m²), abans de procedir al formigonat, amb l'armadura de la llosa ja muntada, sobre el formigó de neteja prèviament humit amb aigua. IMPERMEABILITZACIÓ SOBRE LA LLOSA: aplicació d'una mà d'impregnació líquida, Tecafil Nano Quimic AP "TECAFIL", sense diluir, (rendiment: 0,2 kg/m²), sobre el formigó ja endurit, aplicació de beurada de ciment CEM II/B-L 32,5 R 1/4 mitjançant estesa amb raspall i una mà d'impregnació líquida, Tecafil Nano Quimic AP "TECAFIL", sense diluir, (rendiment: 0,2 kg/m²).
Inclou: Neteja. Humectació de la capa de formigó de neteja. Aplicació de la impregnació sobre la capa de formigó de neteja. Aplicació de la impregnació sobre la llosa. Aplicació de la beurada de ciment. Aplicació de la impregnació.
Criteri d'amidament de projecte: Superfície mesurada segons documentació gràfica de Projecte.
Criteri de mesura d'obra: Es mesurarà la superfície realment executada segons especificacions de Projecte.

| Codi | Ut | Descripció | Rendiment | Preu | Import |
|---|---|---|---|---|---|
| mt08aaa010a | m³ | Aigua. (material) | 0.001 | 1.5 | 0.002 |
| mt15tec010c | kg | Impregnació líquida, Tecafil Nano Quimic AP "TECAFIL", sense substàncies orgàniques volàtils (VOC); per a aplicar amb pistola, segons UNE-EN 1504-2. (material) | 0.55 | 12 | 6.600 |
| mt09lec020j | m³ | Beurada de ciment CEM II/B-L 32,5 R 1/4. (material) | 0.001 | 102.7 | 0.103 |
| mo032 | h | Oficial 1ª aplicador de productes impermeabilitzants. (mà d'obra) | 0.096 | 28.42 | 2.728 |
| mo070 | h | Ajudant aplicador de productes impermeabilitzants. (mà d'obra) | 0.096 | 25.28 | 2.427 |
| % | % | Costos directes complementaris | 2 % | 11.860 | 0.237 |
|  |  | Costos directes |  |  | 12.097 |

Residus:
- col·locació: mt09lec020j Beurada de ciment CEM II/B-L 32,5 R 1/4; factor de residu 0.00478696

## Recursos

**mt08aaa010a** m³ Aigua
Dades tècniques: Cost energètic 60.000 MJ; Emissió de CO2 30.000 kg

**mt09lec020j** m³ Beurada de ciment CEM II/B-L 32,5 R 1/4
Dades tècniques: Cost energètic 3724.000 MJ; Emissió de CO2 323.000 kg; Codi LER 17 01 01; Massa de l'element 1900 kg; Volum 1.266667 m3
